# Götzstraße 2
Angebotsaufforderung (GAEB DA XML 3.2, DA83)
Projekt: 017216
Währung: EUR
Erstellt mit: GXML Toolbox V3.3 R20230829, iTWO_64 V24.0.454, 07.04.2026

## 232 WDVS - Giebeldämmung und Gerüst
Datum: 07.04.2026

*Hinweis: BAUVORHABEN*
BAUVORHABEN:Götzstraße 2
  12099 Berlin

GEWERK:  Gerüstarbeiten und WDVS-Arbeiten
Angaben zum Bauwerk
Mehrfamilienhaus, Baujahr ca. 1910

Ausführungsort:
Gerüststellung für WDVS-Arbeiten an der Giebelwand - Innenhof (Götzstraße 2)

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Geplanter Ausführungszeitraum:
Rüstungsstellung: 06.07.2026
Baubeginn: 09.07.2026
Fertigstellung: 05.08.2026
Abrütung: 07.08.2026

*Hinweis: A) ALLGEMEINE VERTRAGSBEDINGUNGEN*
A) ALLGEMEINE VERTRAGSBEDINGUNGEN
====================================

A1) ALLGEMEINES

Dem Leistungsverzeichnis liegen die "Zusätzlichen Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für in diesem Leistungsverzeichnis ausgeführte Leistungen gelten, ergänzend zu den jeweiligen Leistungspositionen bei evtl. Widersprüchen in nachfolgend genannter Reihenfolge, folgende Bedingungen:

1. Diese ““Allgemeinen Vertragsbedingungen““ (A),
2. Die sich anschließenden ““Allgemeinen technischen Vertragsbedingungen““ (B),
3. Die sich anschließenden ““Zusätzlichen technischen Vertragsbedingungen““ (C),
4. Die ““Zusätzlichen Vertragsbedingungen für die Ausführung von Bauleistungen Z-VOB/B““,
5. Die Baustellenordnung der Covivio Immobilien GmbH in der jeweils gültigen Fassung.

Mit Erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden in bewohnten Häusern ausgeführt.

Der Auftraggeber (AG) erwartet vom AN tatkräftige Unterstützung bei den Bemühungen, berechtigten Mieterwünschen zu entsprechen. Dazu gehören insbesondere folgende Verpflichtungen:

A3) PREISE

Soweit und sobald Überschreitungen absehbar sind, ist hierüber der Abteilung Einkauf des AG ein schriftliches Angebot einzureichen und eine gesonderte Vereinbarung zu treffen.

In die Einheitspreise sind sämtliche Kosten wie Lohn-, Material- und Nebenkosten, hierzu zählen auch erforderliche Hygieneschutzartikel, einzukalkulieren. Hierzu gehören unter anderem:

1. Koordination / Terminabsprache(n) mit dem(den) Mieter(n) / Kundenbetreuer(n) / Bauleiter(n)
2. Fahrt- und Transportkosten
3. Tarifliche Zulagen wie beispielsweise Schmutz-/Staubzulagen, Zulagen für ekelerregende Arbeiten, etc.,
4. Abdecken von Einrichtungsgegenständen zum Schutz vor Beschädigung und Verschmutzung
5. Besenreine Säuberung der Arbeitsbereiche. Hierzu gehört auch die Beseitigung von Verunreinigungen des Treppenhauses und/oder der Hauszuwegungen,
6. Ausbau und Abtransport sowie die ordnungsgemäße Entsorgung, einschließlich Kippgebühren, sämtlichen Bauschutts und schadhafter Teile. Teile, für die sich der AG eine generelle oder einzelfallbezogene Prüfung vorbehalten hat, sind bis zu diesem Zeitpunkt, längstens jedoch für die Dauer von zehn Wochen, vom AN vorzuhalten und dürfen erst danach entsorgt werden.

Erforderliche Zusatzleistungen, die in den nachfolgenden Leistungspositionen nicht enthalten sind, sind als Nachtrag dem zuständigen Bauleiter vor Ausführung zur Genehmigung aufzugeben. Die Preise für derartige Zusatzleistungen sind auf der Kalkulationsbasis des Leistungsverzeichnisses zu kalkulieren. Diese Positionen sind so ausreichend und umfassend zu beschreiben, dass sowohl eine sachlich-fachliche als auch eine kalkulatorische Nachprüfung durch den Auftraggeber gewährleistet ist.

A4) ABRECHNUNG

Maßgebend für die Abrechnung ist das nach Fertigstellung der Arbeiten durch den Auftragnehmer zu erstellende Positionsaufmaß mit der Bestätigung der Bauleitung, dass die Leistungen durchgeführt wurden.

Der Auftraggeber ist jederzeit berechtigt, ein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise oder in irgendeiner Form Dritten entgeltlich oder unentgeltlich zugänglich gemacht werden.

*Hinweis: B) ALLGEMEINE TECHNISCHE VERTRAGSBEDINGUNGEN*
B) ALLGEMEINE TECHNISCHE VERTRAGSBEDINGUNGEN
===============================================
B1) ALLGEMEINES

Für Lieferung; Herstellung und Ausführung gelten neben diesem Leistungsverzeichnis:

1. Die neuesten DIN-Vorschriften, VDE- und VDI-Richtlinien
2. Die Vorschriften der zuständigen Behörden (Bauaufsicht, Gewerbeaufsicht, Brandverhütung, TÜV, Berufsgenossenschaften und Versorgungsbetriebe, etc.)
3. Die Bestimmungen der Gerüstbauordnung
4. Die Festlegungen des jeweiligen Werkstoffherstellers. Die Werkstoffe müssen den geforderten Bedingungen der Leistungsbeschreibung entsprechen.
B2) FACHSPEZIFISCHE SACHKUNDENACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist im Vorfeld mit der Bauleitung abzustimmen.
Baustoffe und Bauteile dürfen nicht in den Treppenhäusern und/oder auf anderen Verkehrsflächen gelagert werden.
Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) TECHNISCHE VORBEMERKUNGEN*
C) TECHNISCHE VORBEMERKUNGEN
===============================

Für Angebot und Ausführung sind besonders zu beachten:

DIN 18299  Allgemeine Regelungen für Bauarbeiten jeder Art

DIN  4420  Arbeits- und Schutzgerüste

DIN 18350  Putz- und Stuckarbeiten

DIN 18363  Maler- und Lackierarbeiten

DIN 18451  Gerüstarbeiten

DIN 18540  Abdichten von Außenwandfugen im Hochbau mit
Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich Arbeits-, Gesundheits- und Umweltschutz zu beachten. Dies gilt insbesondere für die geltenden Unfall-Verhütungsvorschriften (UVV), Arbeitsstätten-Verordnung (ArbStättV) und das Abfall- und Kreislaufwirtschaftsgesetz (AbfG/KrWG).

-Der AN hat den Nachweis auf Verlangen zu erbringen, dass er für die bei der Baumassnahme beteiligten Mitarbeiter das Arbeitsschutzgesetz (ArbSchG) umgesetzt hat.

-Der AN hat den Nachweis auf Verlangen zu erbringen, dass er die bei der Baumassnahme beteiligten Mitarbeiter gemäss §7 der BGV A1 UVV "Allgemeine Vorschriften" unterwiesen hat.

-Der AN hat den Nachweis auf Verlangen zu erbringen, dass er nur zugelassene und geprüfte Maschinen und Einrichtungen während der Baumassnahme einsetzt.

-Bei Notwendigkeit eines vom Sicherheits- und Gesundheitsschutzkoordinator (SiGeKo) zu erstellenden Sicherheits- und Gesundheitsschutzplans (SiGePlan) hat der AN diesen unbedingt  zu berücksichtigen. Notwendige Änderungen des SiGePlans sind mit dem SiGeKo abzustimmen.

-Die Aufnahme der Tätigkeit ist dem SiGeKo mindestens eine Woche vor Tätigkeitsaufnahme schriftlich anzuzeigen.

Nebenleistungen und Vereinbarungen bei Putz-, Maler- und Lackierarbeiten

Folgende Leistungen sind neben den Nebenleistungen in die Einheitspreise einzukalkulieren, wenn in der Leistungsbeschreibung keine eigene Position dafür vorgesehen ist:

a) Augenscheinliche Überprüfung aller im Untergrund eingesetzten Geländer-, Gitterstützen und sonstige Verankerungen auf fachgerechte Überarbeitbarkeit.

b) Erschwernisse durch Vorhandensein von Regenfallrohren oder sonstigen Leitungen werden nicht vergütet.

c) Säuberung des Untergrundes von Staub und Verschmutzung sowie von lose sitzenden Putz- und Betonteilen durch Trocken - Reinigung.

d) Das Ausbilden, Aufstellen und wieder entfernen eines geeigneten Auffangsystems zum Auffangen des anfallenden Schmutzwassers bzw. der gesamten belasteten Flüssigkeiten, z. B. Rinnensystem aus chemisch resistentem Kunststoff oder Folienwannen mit flüssigkeitsdichtem Anschluss zur Fassadenfläche bei Nass  Reinigung. Schmutzwasseranlage für o. a. Reinigungsarbeiten, mit Zusatzmittel / ohne Zusatzmittel aufstellen und vorhalten zur Vorklärung des anfallenden Schmutzwassers sowie der belasteten Flüssigkeiten sowie die bei belasteten Flüssigkeiten benötigten mobilen Abwasseranlagen, inkl. aller durch den Betreiber der mobilen Abwasseranlage zu erbringenden regelmässigen Prüf- und Probeentnahmekosten, Bedienung der Anlage sowie Einleitung des vorgeklärten Reinigungswassers in die Kanalisation entsprechend den jeweils gültigen Vorschriften. Die Anlage ist nach den jeweils gültigen Ortsgesetzen bzw. örtlichen Richtlinien abgenommen und wird entsprechend der Richtlinien `Fassadenreinigung` durch geeignetes Fachpersonal bedient. Auffangen und Lagern des Schmutzwassers sowie der gesamten belüfteten Flüssigkeit in bruchfesten, fest verschliessbaren und vor Missbrauch gesicherten Behältern bis zur Filterung, Einleitung und Entsorgung.

e) Das farbige Absetzen eines Bauteils sowie das Absetzen und Beschneiden von Fenster- und Türfaschen, Bändern, Gesimsen, Nuten und Sockelflächen.

f) Das Einholen der Genehmigungen für Strassen- und Bürgersteigabsperrungen, bzw. für die Nutzung von Nachbargrundstücken.

g) Schutz der in Benutzung genommenen öffentlichen Verkehrsflächen oder anderer Einrichtungen und Vorleistungen anderer Unternehmer vor Beschädigung sowie Beseitigung der Schäden oder Übernahme der Kosten hierfür.

h) Übernahme der Gebühren für die Benutzung von öffentlichen Verkehrsflächen oder  Nachbargrundstücken.

i) Notwendige Maßnahmen zum Schutz von Dächern, Rinnen, Fallrohren, Blechen, Fugenbändern, Fußböden, Geländern, Stahlzargen, Fenstern, Türen, Beschlägen und sonstigen Bauteilen vor Verunreinigungen und Beschädigungen durch die Putzarbeiten, einschl. der erforderlichen Stoffe oder Schutzanstriche für Verblendungen, Gesimse, Sohlbänke, eloxierte Teile u.ä. sowie die spätere Beseitigung.

j) Die Kosten für Aufenthalts- und Lagerräume.

k) Das Wiederherstellen der durch die eigenen Arbeiten beschädigten Grünanlagen (durch Anlieferungen, Lagerflächen etc.)

l) Das Herstellen von bis zu 0,50 m² grossen mobilen Musterflächen nach Vorauswahl vorliegender Farbvorschläge.

Besondere Hinweise

Bei dieser Ausschreibung wird zur Bedingung gemacht, dass keine Baustoffe verwendet werden, die

a) voll- oder teilhalogenierte Fluorchlorkohlenwasserstoffe (FCKW, HFCKW) enthalten oder unter Verwendung dieser Stoffe hergestellt wurden

b) UF  Montageschäume (Harnstoff-Formaldehyd-Schaumkunststoff) und Baustoffe deren  Ausgleichskonzentration für Formaldehyd 0,05 ppm (parts per million; 1,0 mg/kg) im  Prüfraum überschreitet. (Das Prüfverfahren richtet sich nach der Richtlinie des Ausschusses für Einheitliche Technische Baubestimmungen (ETB) zur Begrenzung der Formaldehydemission in die Raumluft bei Verwendung von Harnstoff-Formaldehydharz Ortschaum)

c) Lösemittelhaltige Farben und Lacke sind zu vermeiden. Für eine Verwendung im Einzelfall ist die Zustimmung vom Auftraggeber einzuholen.

Produkt- und Systemvorgaben

Vor Angebotsabgabe sind die Oberflächen der Fassadenflächen auf die ausgeschriebene Ausführungsart des Anstrichsystems hin zu prüfen.

Folgende Fabrikate können verwendet werden:
Brillux
Caparaol
Herbol
Sto
oder gleichwertig

Das angebotene Fabrikat ist vor Angebotsabgabe zu benennen.

Die Farbtöne sind in Absprache mit der Bauleitung festzulegen. Für farbige Anstrichsysteme, einschl. deren Putze gelten folgende Farbtonstufen:

hell getönt  entspricht Hellbezugswerten  51 -100

mittel getönt  entspricht Hellbezugswerten  26 - 50

satt getönt  entspricht Hellbezugswerten  25 - 11

Voll- oder  entspricht Hellbezugswerten  0 - 10
Sonderton

Hellgetönte Beschichtungen werden nicht gesondert vergütet und sind in den Einheitspreis für weisse Anstriche einzukalkulieren. Die weiteren Abstufungen werden gesondert vergütet und sind bei Bedarf gesondert im LV aufgeführt.

Die o. a. Abstufung gilt nicht für Lacke und Lasuren. Sind Lack- und Lasurarbeiten von Holz- und Stahlbauteilen im LV enthalten, sind sämtliche Farbtonstufen in den Einheitspreis einzukalkulieren. Sie werden nicht gesondert vergütet.

Untergrundprüfung

Die Überprüfung des vorhandenen Untergrundes auf Mängel oder nicht ausreichenden Vorleistungen hat der AN unbedingt durchzuführen. Gemäss VOB Teil B, DIN 1961 § 4 Nr. 3 sowie VOB Teil C ist der AN verpflichtet vor Beginn der Arbeiten die örtl. Bauleitung schriftlich auf Mängel hinzuweisen. Der AN haftet für alle später auftretenden Schäden in vollem Umfang, wenn die Mängelmeldung nicht rechtzeitig schriftlich erfolgt ist.

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

.

### Bereich 01 Baustelleneinrichtung

#### Abschnitt 01.01 Baustelleneinrichtung

**01.01.0010 Entfernung von Grünflächen**
*** Pauschalposition
Rückbau und Entfernung der vorhandenen Gebüche und Unkraut im Bereich der geplanten Gerüstaufstellfläche entlang der Fassade zur Vorbereitung der Fassadenarbeiten.

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Menge: 1,000 psch

**01.01.0020 Baustelleneinrichtung**
*** Pauschalposition
Diese Position umfasst das vollständige Einrichten, Vorhalten und Räumen der Baustelleneinrichtung (BE) für sämtliche Fassadenarbeiten, die zur vertragsgemäßen Ausführung der Bauleistungen erforderlich sind.

Inklusive Bereitstellung, An- und Abtransport, Auf- und Abbau sowie betriebsfertiges Einrichten von:

Fassadensilo bzw. Standmischer oder Durchlaufmischer
sämtlichen erforderlichen Geräten und Werkzeugen
Magazincontainern für Baustellengeräte
Materialcontainern

- Einrichtungen zur Müllentsorgung (Baumischcontainer und/oder Bauschuttcontainer)
- mobilem zusätzlichem Bauzaun (falls erforderlich)
- Die Kosten für das Vorhalten der kompletten Baustelleneinrichtung über die gesamte Leistungszeit sind in dieser Position enthalten.

Hinweis:
Diese Position beinhaltet das vollständige Einrichten, Vorhalten (für die gesamte Ausführungsdauer) sowie das Räumen der Baustelleneinrichtung.
Menge: 1,000 psch

**01.01.0030 Baustellen WC mit Waschgelegenheit**
Liefern, fachgerechtes Aufstellen und betriebsfertiges Einrichten einer mobilen, anschlussfreien Chemikalien-Toilettenkabine gemäß den Anforderungen der aktuell gültigen Arbeitsstättenverordnung (ArbStättV) sowie der ASR A4.1.

Ausstattungsmerkmale:

-Integrierte Waschgelegenheit (Handwaschbecken mit Frischwassertank oder Handdesinfektionsspender).
-Ausreichende Belüftung und Lichtdurchlässigkeit.
-Verriegelung von innen mit Besetzt-Anzeige.
-Toilettenpapierhalter.
-Besondere Bedingungen:

Die Position umfasst das Anliefern zu Beginn der Arbeiten sowie das vollständige Entfernen nach Abschluss der Vorhaltezeit.

Die Nutzung durch andere am Bau beteiligte Gewerke ist ausdrücklich gestattet.

Der Untergrund für die Aufstellung ist bauseits vorhanden.

Hinweis zur Abrechnung: Die wöchentliche Miete sowie die regelmäßige Reinigung/Entleerung sind nicht Bestandteil dieser Position und werden über die gesonderte Position "Vorhaltezeit/Reinigung" abgerechnet.
Menge: 1,000 Stk

**01.01.0040 Vorhalten Baustellen WC mit Waschgelegenheit**
Baustellen WC vorhalten
1 Stück / Woche
Menge: 6,000 StWo

**01.01.0050 Baustromanschluss – Herstellen und Demontieren**
Beauftragung eines zugelassenen Elektrofachbetriebes zur Herstellung eines betriebsfertigen Stromanschlusses für die Baustelle.

Lieferung und Aufbau eines geeigneten Baustromverteilers inkl. Zählerplatz.

Anschluss an das Versorgungsnetz des EVU (Energieversorgungsunternehmens).

Installation aller erforderlichen Fehlerstrom-Schutzeinrichtungen (FI-Schalter) gemäß VDE.

Fachgerechte Demontage und Abmeldung nach Abschluss der Arbeiten.

Inkl. aller notwendigen Anmeldegebühren und Inbetriebnahmekosten.
Menge: 1,000 Stk

**01.01.0060 Vorhaltung und Prüfung Baustrom**
Miete: Bereitstellung des Verteilerschranks und der Schutzeinrichtungen.

Prüfung: Durchführung der vorgeschriebenen, wiederkehrenden messtechnischen Prüfungen der Fehlerstrom-Schutzeinrichtungen (DGUV V3 Prüfungen), um die Sicherheit der eingesetzten Maschinen zu gewährleisten.

Dokumentation: Führung eines Prüfbuchs auf der Baustelle.

Hinweis: Der tatsächliche Stromverbrauch ist nach Fertigstellung der Bauleitung mitzuteilen und wird gesondert verrechnet.
Menge: 6,000 StWo

#### Abschnitt 01.02 Gerüstarbeiten

**01.02.0010 Standgerüst aufstellen und abbauen**
Liefern, fachgerechtes Aufstellen und späteres Abbauen eines Standgerüstes als Stahlrohrrahmengerüst nach Anweisung der Bauleitung.

Lastklasse: 4
Höhenklasse: H2
Nutzgewicht: 300 kg/m²
Standfläche: eben, normal belastbar
Verwendungszweck:  Fassadenarbeiten

Breitenklasse: W09 (mind. 0,90 m Breite) Inklusive aller erforderlichen Verankerungen, Leiternaufstiege und Seitensicherungen gemäß geltenden Sicherheitsvorschriften. Der Abbau erfolgt nach Abschluss der Arbeiten auf Anweisung der Bauleitung.
Menge: 200,000 m2

**01.02.0020 Vorhaltung Standgerüst**
Gebrauchsüberlassung des vorbeschriebenen Fassadengerüstes über die Grundeinsatzzeit hinaus, Arbeits- und Schutzgerüst gemäß DIN EN 12811-1.

Zusätzliche Gebrauchsüberlassung: 8 Wochen
Menge: 1600,000 m2Wo

**01.02.0030 Zulage erschwerter Transport**
*** Pauschalposition
Zulage für horizontalen Schultertransport gemäß Vorposition.
An- und Abtransport über Innenhof.
Menge: 1,000 psch

**01.02.0040 Gerüstverbreiterung innen / Konsolgerüst**
Einschließlich An- und Abtransport, Auf- und Abbau sowie Holzbohlen als Belag.

Abrechnung nach laufendem Meter Konsolgerüst.
Menge: 20,000 m

**01.02.0050 Vorhaltung Gerüstverbreiterung innen / Konsolgerüst**
Vorhaltung der Gerüstverbreiterung innen als Konsolgerüst am bestehenden Arbeitsgerüst über die Grundeinsatzzeit hinaus.

Konsolbreite: 0,30 m
Lastklasse: wie Hauptposition

Die Vorhaltung umfasst die betriebsbereite Bereitstellung des Konsolgerüstes einschließlich aller erforderlichen Bauteile.

Abrechnung je laufendem Meter und angefangener Woche.
Menge: 80,000 mWo

**01.02.0060 Treppenturm gemäß DIN EN 12811-1**
Liefern, montieren, vorhalten und demontieren eines vorgebauten Treppenturms vor dem Fassadengerüst gemäß DIN EN 12811-1, inklusive Doppelhandlauf und Stirngeländer.

Technische Daten:
Laufbreite: 0,60 m
Lastklasse: 4
Grundfläche: ca. 2,50 × 2,50 m
Höhe: bis ca. 23,00 m
Annahme: 1 Stück
Menge: 20,000 m

**01.02.0070 Vorhaltung Treppenturm, vorgebaut**
Vorhaltung eines vorgebauten Treppenturms am bestehenden Gerüst.

Die Vorhaltung umfasst die betriebsbereite Bereitstellung des Treppenturms einschließlich aller erforderlichen Gerüstbauteile.

Abrechnung je Stück und angefangener Woche.
Menge: 160,000 mWo

**01.02.0080 Gerüstbekleidung mit Schutznetz**
Vollflächige Gerüstbekleidung am bestehenden Arbeitsgerüst mit Schutznetz, gemäß DIN 4420-1, einschließlich aller erforderlichen Befestigungen und Nebenleistungen.

Abrechnung nach Quadratmeter bekleideter Gerüstfläche.
Menge: 200,000 m2

**01.02.0090 Vorhaltung Gerüstbekleidung mit Schutznetz**
Vorhaltung der vollflächigen Gerüstbekleidung am bestehenden Arbeitsgerüst mit Schutznetz, gemäß DIN 4420-1,

Die Vorhaltung umfasst die betriebsbereite Bereitstellung der Gerüstbekleidung einschließlich aller Befestigungen.

Abrechnung nach Quadratmeter und angefangener Woche.
Menge: 1600,000 m2Wo

#### Abschnitt 01.03 WDVS - Arbeiten

**01.03.0010 Bodenflächen mit Abdeckvlies schützen und entsorgen**
Liefern und fachgerechtes Auslegen eines diffusionsoffenen Abdeckvlieses zum Schutz vorhandener Bodenflächen vor Verschmutzung und mechanischer Beschädigung während der Bauphase.

Überlappungen sind sicher zu verkleben.

Nach Beendigung der Arbeiten ist das Vlies vollständig zu entfernen und fachgerecht zu entsorgen.
Menge: 30,000 m2

**01.03.0020 Untergrundprüfung für WDVS gemäß DIN 18202.**
Prüfen des vorhandenen Untergrundes auf Eignung für das fachgerechte Befestigen eines Wärmedämmverbundsystems (WDVS).

Tragfähigkeit: Prüfung auf Festigkeit und Haftzugfähigkeit des Untergrundes.

Ebenheit: Prüfung der Ebenheit gemäß DIN 18202 (Maßtoleranzen im Hochbau, Tabelle 3).

Dokumentation: Die Ergebnisse der Prüfung sind schriftlich zu protokollieren und der Bauleitung vor Beginn der Dämmarbeiten vorzulegen
Menge: 220,000 m2

**01.03.0030 Losen Altputz abschlagen und entsorgen**
Fassadenflächen auf lose und nicht tragfähige Putzbereiche prüfen. Festgestellte hohle oder lose Stellen sind fachgerecht abzuschlagen und bis auf den tragfähigen Untergrund zu entfernen.

Inkl. fachgerechter Entsorgung des anfallenden Bauschutts.

Abrechnungsgrundlage: Es wird von einer geschätzten Menge von ca. 10 % der Gesamtflächen ausgegangen.
Menge: 22,000 m2

**01.03.0040 Ausgleichsputz mit Kalkzementmörtel**
Liefern und fachgerechtes Beiputzen der zuvor freigelegten Stellen (nach dem Abschlagen des Altputzes).

Material: Faserhaltiger, spritzbarer, mineralischer Leicht-Trockenmörtel.

Qualität: Kalkzementmörtel der Mörtelgruppe MG P II gemäß DIN 18550.

Ausführung: Anbringen eines Ausgleichsputzes zum Ausgleichen von Vertiefungen und zur Herstellung eines ebenflächigen Untergrundes für das nachfolgende WDVS.
Menge: 22,000 m2

**01.03.0050 Fassade mit Tiefgrund grundieren**
Liefern und fachgerechtes Aufbringen einer Grundbeschichtung auf die vorbereitete Fassadenfläche.

Material: Wasserverdünnbares Spezial-Grundierungsmittel auf Dispersionsbasis.

Eigenschaften: Weiß pigmentiert, gefüllt und haftvermittelnd wirkend.

Anwendung: Geeignet für den Innen- und Außeneinsatz zur optimalen Vorbereitung des Untergrundes für nachfolgende Beschichtungen.

Fabrikat: WEBER oder gleichwertig.
Menge: 220,000 m2

**01.03.0051 MW-Fassadendämmplatte, WLZ 035, d=160 mm**
Liefern und fachgerechtes Verkleben von Fassadendämmplatten aus Mineralwolle mit erhöhter Dämmleistung.

Material: Mineralwolle-Dämmplatten.
Dämmplattendicke: 160 mm.
Wärmeleitfähigkeit: 0,035 W/(m x K) gemäß DIN 4108-4.
Steifigkeit: 7 MN/m³.
Brandverhalten: Klasse A 1 (nicht brennbar).

Ausführung: Die Platten sind mit systemzugehöriger Klebemasse dicht gestoßen im Verband zu verkleben.

Lastklasse: 0,22 kN (WDVS-Lastklasse).
Menge: 182,000 m2

**01.03.0052 Feuchteschutz des Sockels: Flexible Dichtschlämme**
Feuchteschutz des Sockels im erdberührten Bereich mit Flex-Dichtschlämme herstellen
Die Dichtschlämme ist bis auf die bituminöse Abdichtung und bis mindestens 30 cm über OK Gelände zu führen

Produkte: weber.dur 126 Flex-Dichtschlämme, 1-k
Menge: 10,000 m2

**01.03.0070 Perimeterdämmplatten aus EPS-Hartschaum, d=160 mm**
Perimeterdämmplatten aus EPS-
Hartschaum, EPS 035 PW,mit
bituminöser Klebemasse dicht gestoßen
in der Wulst-Punkt-Methode im
sichtbaren Sockelbereich verkleben.
Einbauhöhe: Bis zu einer Höhe von 0,50 m über Erdreich und 0,30cm unter Erdrecih
Dämmplattendicke: 160mm
Format: 1000 x 500 mm
Kantenausbildung: stumpf
Erzeugnis: CT 115 EPS035 FS
Dämmplatte Sockel & Perimetermeter
Verbrauch: 1qm
Erzeugnis: CT 114 Klebe & Dichtmasse
Verbrauch: 4 kg
Menge: 8,000 m2

**01.03.0080 PIR/PUR-Dämmung, d=120mm**
Lastklasse: 0,165 kN (WDVS-Lastklasse).
Wärmedämmschicht auf Fassade, Anwendungsgebiet DIN
4108-10 DAD, aus
Polyurethan-/Polyisocyanurat-Hartschaum, PUR/PIR DIN EN
13165, Bemessungswert der Wärmeleitfähigkeit max. 0,027
W/(mK), Nennwert der Wärmeleitfähigkeit max. 0,026
W/(mK), Baustoffklasse DIN 4102-1 B2
(normalentflammbar), als Platte, beidseitig mit
Aluminiumdeckschicht,

Dicke 120 mm.
Ausführung: Die Platten sind mit systemzugehöriger Klebemasse dicht gestoßen im Verband zu verkleben.

Hinweis: Diese Dämmstoffe wurden in den Balkonbereichen unseres Nachbarn angefacht.
Menge: 28,000 m2

**01.03.0090 PIR/PUR-Dämmung, d=100mm**
*** Bedarfsposition ohne GB
Wie vorher beschrieben, jedoch die Stärke d = 10 cm.
Menge: 28,000 m2

**01.03.0100 Perimeterdämmplatten aus EPS-Hartschaum, d=120 mm**
Perimeterdämmplatten aus EPS-
Hartschaum, EPS 035 PW,mit
bituminöser Klebemasse dicht gestoßen
in der Wulst-Punkt-Methode im
sichtbaren Sockelbereich verkleben.
Einbauhöhe: Bis zu einer Höhe von 0,50 m über Erdreich und 0,30cm unter Erdrecih
Dämmplattendicke: 120 mm
Format: 1000 x 500 mm
Kantenausbildung: stumpf
Erzeugnis: CT 115 EPS035 FS
Dämmplatte Sockel & Perimetermeter
Verbrauch: 1qm
Erzeugnis: CT 114 Klebe & Dichtmasse
Verbrauch: 4 kg
Menge: 2,000 m2

**01.03.0120 Verdübelung von Mineralwolle-Dämmplatten**
Verdübelung von Mineralwolle-Dämmplatten (MiWo) mit zugelassenen Dämmstoffdübeln,

Dübellänge: ca. 215 mm,
Ausführung: oberflächenbündige Verdübelung,

einschließlich Lieferung und Montage der Dübel, fachgerechter Setzung gemäß Herstellerangaben, ETA-Zulassung und den anerkannten Regeln der Technik.

Dübelanzahl: 4 Stück/m².

Geeignet für die vorgesehenen Untergründe und Dämmstoffdicken.

Abrechnung nach Quadratmeter gedämmter Fläche.
Menge: 220,000 m2

**01.03.0130 Anarbeitung an Balkonsäule**
Anarbeiten des Wärmedämmverbundsystems (WDVS) an vorhandene Balkonsäulen im Bereich der zu dämmenden Fassadenflächen, einschließlich passgenauem Zuschneiden und Einpassen der Dämmplatten, Ausbildung der Armierungsschicht im Anschlussbereich sowie Herstellung eines fachgerechten Anschlusses zwischen WDVS und Balkonsäule gemäß Herstellervorgaben.
Zweimal gesamte Ebäudehöhe.

Sämtliche erforderlichen Neben-, Schneid- und Anpassarbeiten sind in die Leistung einzuschließen.
Menge: 25,000 m

**01.03.0140 Mineralische Armierungsschicht auf PS-Dämmplatten**
Herstellung einer mineralischen Armierungsschicht auf Polystyrol-Dämmplatten (PS) im WDVS.

Ausführung mit mineralischem Werktrockenmörtel und alkalibeständigem Armierungsgewebe mit erhöhtem Flächengewicht von ca. 165 g/m², gemäß DIN 53854, zur Erhöhung der Armierungsstabilität.

Die Armierungsschicht ist gleichmäßig, vollflächig und rissfrei herzustellen.
Das Armierungsgewebe ist mittig in die Armierungsschicht einzubetten, mit ausreichender Überlappung an Stößen.

Schichtdicke: ca. 4 mm
Gewebe-Maschenweite: ca. 4 × 4 mm
Technische Eigenschaften:
– Baustoffklasse A2-s1,d0 gemäß DIN EN 13501-1

Einschließlich aller erforderlichen Nebenleistungen, Materialien, Anschlüsse und Übergänge.

Abrechnung nach Quadratmeter bearbeiteter Fassadenfläche.
Menge: 220,000 m2

**01.03.0150 Gewebe-Eckschutz / Kantenschutz im WDVS**
Lieferung und Anbringen von Gewebe-Eckschutzprofilen als Kantenschutz aus alkalibeständigem Glasfasergewebe mit Kunststoff-Innenwinkel,

An allen Außenecken und Kanten, einschließlich der Dachkante (waagerecht) sowie der Wandkante (senkrecht), im Bereich des WDVS.

Die Profile sind flucht- und lotgerecht zu setzen und vollflächig in die Armierungsschicht einzubetten, einschließlich aller erforderlichen Zuschnitte und Überlappungen.

Ausführung gemäß Systemzulassung des WDVS-Herstellers und den anerkannten Regeln der Technik.

Abrechnung nach laufendem Meter.
Menge: 55,000 m

**01.03.0160 Fugendichtband an Anschlussfugen**
Lieferung und Einbau eines expandierenden Fugendichtbandes zur Ausbildung von Anschlussfugen an angrenzende Bauteile im Bereich des WDVS.

Das Fugendichtband ist fachgerecht, dauerhaft und systemkonform einzubauen und muss die erforderlichen Bewegungen aufnehmen sowie schlagregendicht sein.

Ausführung gemäß Herstellerangaben, Systemzulassung und den anerkannten Regeln der Technik.

Abrechnung nach laufendem Meter. Diese Position gilt für Gebäudetrennung und Säulen im Balkonbereich des Nachbarn.

Fabrikat: WEBER oder gleichwertig.
Menge: 40,000 m

**01.03.0170 Mineralischer Fassaden-Edelputz / Strukturputz**
Lieferung und Ausführung eines mineralischen Fassaden-Edelputzes als Strukturputz im WDVS,

aus mineralischem Werktrockenmörtel, Körnung 2,0 mm, Struktur: Kratz-/Scheibenstruktur,

auf vorbereiteter und erhärteter Armierungsschicht, gleichmäßig und fachgerecht aufgetragen und strukturiert.

Farbton: Weiß
Fabrikat: WEBER oder gleichwertig.

Ausführung gemäß Herstellerangaben, Systemzulassung und den anerkannten Regeln der Technik.

Abrechnung nach Quadratmeter Fassadenfläche.
Menge: 220,000 m2

**01.03.0180 Egalisations- und Schlussbeschichtung der Fassadenfläche**
Egalisationsbeschichtung als Zwischen- und Schlussbeschichtung auf der verputzten Fassadenfläche,
ausgeführt mit Dispersions-Silikatfarbe, gleichmäßig, deckend und streifenfrei aufgetragen.

Die Beschichtung dient dem Ausgleich von Farb- und Strukturunterschieden sowie dem dauerhaften Witterungs- und Fassadenschutz.

Farbton: nach Wahl der AG
Fabrikat: WEBER oder gleichwertig.

Ausführung gemäß Herstellerangaben, Systemzulassung und den anerkannten Regeln der Technik.

Abrechnung nach Quadratmeter beschichteter Fassadenfläche.
Menge: 220,000 m2

**01.03.0190 Farbtonzulage für Hellbezugswerte 70 bis 100**
Farbtonzulage für Fassadenbeschichtungen bei Hellbezugswerten (HBW) von 70 bis 100,

für erhöhten Material- und Herstellungsaufwand bei der Farbtonherstellung.

Die Zulage gilt für die in den Hauptpositionen beschriebenen Fassadenputz- und Beschichtungssysteme.

Abrechnung nach Quadratmeter beschichteter Fassadenfläche.
Menge: 220,000 m2

**01.03.0200 Abdichtungsanstriche im Übergangsbereich Oberputz / Perimeterdämmung**
Herstellung von zwei Abdichtungsanstrichen im Übergangsbereich zwischen Oberputz und Perimeterdämmplatte, im erdberührten Bereich, zum Schutz vor aufsteigender Feuchtigkeit.

Ausführung mit organischer Spachtelmasse, einschließlich Gewebeeinlage zur Rissüberbrückung und Verstärkung.

Die Abdichtung ist vollflächig, gleichmäßig und hohlraumfrei auszuführen.

Ausführung gemäß DIN 18533, Herstellerangaben und den anerkannten Regeln der Technik.

Abrechnung nach Quadratmeter abgedichteter Fläche.
Menge: 6,000 m2

#### Abschnitt 01.04 Stundenlohnarbeiten

**01.04.0010 Stundensatz Facharbeiter**
*** Bedarfsposition ohne GB
Arbeiten, die in den vorstehenden Positionen nicht erfasst sind, und die nur gegen vorherige Beauftragung sowie gegen Nachweis zur Ausführung kommen.

Abrechnung nach geleisteten Stunden eines Facharbeiters einschließlich aller Lohn- und Lohnnebenkosten sowie Gemeinkosten.
Menge: 8,000 Std

**01.04.0020 Stundensatz Helfer**
*** Bedarfsposition ohne GB
Arbeiten, die in den Positionen dieses Leistungsverzeichnisses nicht erfasst sind, werden nur auf besondere Anordnung des Auftraggebers und gegen gesonderte vorherige Beauftragung ausgeführt.

Abrechnung erfolgt nach tatsächlichem Aufwand gegen Nachweis.
Menge: 8,000 Std
